# Equipo de aire acondicionado con unidad interior de suelo, sistema aire-aire split 1x1

- Propiedad del archivo: CYPE Ingenieros S.A.
- Formato: FIEBDC-3/2016
- Programa: Generador de precios de la construcción. CYPE Ingenieros, S.A.
- Fecha: 23/01/2025
- Divisa: EUR
- Costes indirectos: 3 %
- IVA: 21 %

## I Instalaciones

### IC Calefacción, refrigeración, climatización y A.C.S.

#### ICN Unidades autónomas de climatización

**ICN022** Ud Equipo de aire acondicionado con unidad interior de suelo, sistema aire-aire split 1x1.
Equipo de aire acondicionado, sistema aire-aire split 1x1, para gas refrigerante R-32, serie Mono Split 1x1 Suelo Climate 5000i SCI R32, modelo SET 105 CF "BOSCH", alimentación monofásica (230V/50Hz), potencia frigorífica mínima/nominal/máxima: 2,7/10,6/11,4 kW, potencia calorífica mínima/nominal/máxima: 2,8/11,7/12,8 kW, consumo eléctrico mínimo/nominal/máximo en refrigeración: 0,9/3,9/4,25 kW, consumo eléctrico mínimo/nominal/máximo en calefacción: 0,8/3,35/3,95 kW, SEER 6,4 (clase A++), SCOP 4,1 (clase A+) en clima medio, formado por: una unidad interior de suelo CL5000iL CF 105 E, dimensiones 675x1650x235 mm, peso 42 kg, caudal de aire a velocidad baja/media/alta: 1504/1728/1955 m³/h, presión sonora a velocidad baja/media/alta: 45/48/51 dBA; un control remoto por infrarrojos; y una unidad exterior CL5000L 105 E, caudal de aire 4000 m³/h, dimensiones 810x946x410 mm, peso 66,9 kg, presión sonora 63 dBA, diámetro de conexión de la tubería de líquido 3/8", diámetro de conexión de la tubería de gas 5/8", longitud máxima de tubería 75 m, diferencia máxima de altura entre la unidad exterior y la unidad interior 30 m. Accesorios: adaptador para comunicación vía Wi-Fi, para control desde smartphone o tablet mediante la App HomeCom Easy, modelo G10 CL-1.2. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos242oc | Ud | Equipo de aire acondicionado, sistema aire-aire split 1x1, para gas refrigerante R-32, serie Mono Split 1x1 Suelo Climate 5000i SCI R32, modelo SET 105 CF "BOSCH", alimentación monofásica (230V/50Hz), potencia frigorífica mínima/nominal/máxima: 2,7/10,6/11,4 kW, potencia calorífica mínima/nominal/máxima: 2,8/11,7/12,8 kW, consumo eléctrico mínimo/nominal/máximo en refrigeración: 0,9/3,9/4,25 kW, consumo eléctrico mínimo/nominal/máximo en calefacción: 0,8/3,35/3,95 kW, SEER 6,4 (clase A++), SCOP 4,1 (clase A+) en clima medio, formado por: una unidad interior de suelo CL5000iL CF 105 E, dimensiones 675x1650x235 mm, peso 42 kg, caudal de aire a velocidad baja/media/alta: 1504/1728/1955 m³/h, presión sonora a velocidad baja/media/alta: 45/48/51 dBA; un control remoto por infrarrojos; y una unidad exterior CL5000L 105 E, caudal de aire 4000 m³/h, dimensiones 810x946x410 mm, peso 66,9 kg, presión sonora 63 dBA, diámetro de conexión de la tubería de líquido 3/8", diámetro de conexión de la tubería de gas 5/8", longitud máxima de tubería 75 m, diferencia máxima de altura entre la unidad exterior y la unidad interior 30 m. (material) | 1 | 4875 | 4875.000 |
| mt42bos196a | Ud | Adaptador para comunicación vía Wi-Fi, para control desde smartphone o tablet mediante la App HomeCom Easy, modelo G10 CL-1.2 "BOSCH", con conector para la unidad interior de aire acondicionado. (material) | 1 | 150 | 150.000 |
| mt42www080 | Ud | Kit de amortiguadores antivibración de suelo, formado por cuatro amortiguadores de caucho, con sus tornillos, tuercas y arandelas correspondientes. (material) | 1 | 8 | 8.000 |
| mo005 | h | Oficial 1ª instalador de climatización. (mano de obra) | 2 | 23.74 | 47.480 |
| mo104 | h | Ayudante instalador de climatización. (mano de obra) | 2 | 21.9 | 43.800 |
| % | % | Costes directos complementarios | 2 % | 5124.280 | 102.486 |
|  |  | Costes directos |  |  | 5226.766 |
