# Sistema de captación solar térmica para instalación individual, sobre cubierta inclinada

- Propiedad del archivo: CYPE INGENIEROS, S.A.
- Formato: FIEBDC-3/2002
- Divisa: EUR
- Costes indirectos: 3.00 %
- IVA: 21.00 %

## I Instalaciones

### IC Calefacción, refrigeración, climatización y A.C.S.

#### ICB Captación solar

**ICB006** Ud Sistema de captación solar térmica para instalación individual, sobre cubierta inclinada.
Captador solar térmico completo, partido, para instalación individual, modelo A2 / 300-5 / FCC220-2 CTE "BOSCH", compuesto por: dos paneles, FCC220-2 CTE, superficie útil 3,9 m², rendimiento óptico 0,761, coeficiente de pérdidas primario 4,083 W/m²K y coeficiente de pérdidas secundario 0,012 W/m²K², según UNE-EN 12975-2, compuesto de: bandeja de aluminio, cubierta protectora de vidrio, absorbedor con tratamiento selectivo (cromo negro), aislamiento térmico de lana mineral de 25 mm de espesor, circuito hidráulico de parrilla de tubos, uniones mediante manguitos flexibles de acero inoxidable; estructura de soporte de aluminio sobre cubierta inclinada de teja curva o mixta; kit de tuberías y accesorios de conexión de acero inoxidable; interacumulador de acero vitrificado, de dos serpentines, WS 310-5 EP 1 B, capacidad 294 l, altura 1794 mm, diámetro 600 mm, controlador solar por diferencial de temperatura AGS 10 / TDS 100-2, vaso de expansión de 25 litros SAG 25 con soporte y conexiones AAS 1, válvula de seguridad VS 6 y purgador automático ELT 6. Incluso líquido de relleno para captador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38bos057jd | Ud | Captador solar térmico completo, partido, para instalación individual, modelo A2 / 300-5 / FCC220-2 CTE "BOSCH", compuesto por: dos paneles, FCC220-2 CTE, superficie útil 3,9 m², rendimiento óptico 0,761, coeficiente de pérdidas primario 4,083 W/m²K y coeficiente de pérdidas secundario 0,012 W/m²K², según UNE-EN 12975-2, compuesto de: bandeja de aluminio, cubierta protectora de vidrio, absorbedor con tratamiento selectivo (cromo negro), aislamiento térmico de lana mineral de 25 mm de espesor, circuito hidráulico de parrilla de tubos, uniones mediante manguitos flexibles de acero inoxidable; estructura de soporte de aluminio sobre cubierta inclinada de teja curva o mixta; kit de tuberías y accesorios de conexión de acero inoxidable; interacumulador de acero vitrificado, de dos serpentines, WS 310-5 EP 1 B, capacidad 294 l, altura 1794 mm, diámetro 600 mm, controlador solar por diferencial de temperatura AGS 10 / TDS 100-2, vaso de expansión de 25 litros SAG 25 con soporte y conexiones AAS 1, válvula de seguridad VS 6 y purgador automático ELT 6. (material) | 1.000 | 4423.00 | 4423.00 |
| mt38bos023a | Ud | Bidón de 10 l, modelo WTF 10 S "BOSCH", de solución agua-glicol (glicol 30%, agua 70%), para relleno de captador solar térmico, para una temperatura de trabajo de hasta -15°C. (material) | 0.384 | 57.00 | 21.89 |
| mo009 | h | Oficial 1ª instalador de captadores solares. (mano de obra) | 4.865 | 23.74 | 115.50 |
| mo108 | h | Ayudante instalador de captadores solares. (mano de obra) | 4.865 | 21.90 | 106.54 |
| % | % | Costes directos complementarios | 2 % | 4666.93 | 93.34 |
|  |  | Costes directos |  |  | 4760.27 |
