# Incorporación de sistema de captación solar térmica para instalación individual, sobre cubierta plana

- Propiedad del archivo: CYPE INGENIEROS, S.A.
- Formato: FIEBDC-3/2002
- Divisa: EUR
- Costes indirectos: 3.00 %
- IVA: 21.00 %

## Z Rehabilitación energética

### ZC Calefacción, climatización y A.C.S.

#### ZCB Captación solar

**ZCB005** Ud Incorporación de sistema de captación solar térmica para instalación individual, sobre cubierta plana.
Rehabilitación energética de edificio mediante la incorporación de captador solar térmico completo, partido, para instalación individual, modelo F2 / 300-5 FT 226-2 "BOSCH", compuesto por: dos paneles, FT 226-2, superficie útil 4,46 m², rendimiento óptico 0,794, coeficiente de pérdidas primario 3,863 W/m²K y coeficiente de pérdidas secundario 0,013 W/m²K², según UNE-EN 12975-2, compuesto de: caja de fibra de vidrio con chapa posterior de acero galvanizado y esquinas de plástico, cubierta protectora de vidrio, absorbedor de cobre y aluminio con tratamiento selectivo (PVD), aislamiento térmico de lana mineral de 55 mm de espesor, circuito hidráulico de doble serpentín, uniones mediante manguitos flexibles con abrazaderas de ajuste rápido; estructura de soporte de aluminio sobre cubierta plana; kit de tuberías y accesorios de conexión de acero inoxidable; interacumulador de acero vitrificado, de dos serpentines WS 310-5 EP 1 B, capacidad 293 l, altura 1325 mm, diámetro 710 mm; controlador solar por diferencial de temperatura AGS 10 / TDS 100-2; vaso de expansión de 25 litros SAG 25 con soporte y conexiones AAS 1; válvula de seguridad VS 6; y purgador automático ELT 6. Incluso líquido de relleno para captador solar térmico.
Incluye: Replanteo del conjunto. Colocación de la estructura soporte. Colocación y fijación de los paneles sobre la estructura soporte. Colocación del sistema de acumulación solar. Conexionado con la red de conducción de agua. Llenado del circuito. Comprobación de su correcto funcionamiento.
Criterio de medición de proyecto: Número de unidades previstas, según documentación gráfica de Proyecto.
Criterio de medición de obra: Se medirá el número de unidades realmente ejecutadas según especificaciones de Proyecto.

| Código | Ud | Descripción | Rendimiento | Precio | Importe |
|---|---|---|---|---|---|
| mt38bos056aa | Ud | Captador solar térmico completo, partido, para instalación individual, modelo F2 / 300-5 FT 226-2 "BOSCH", compuesto por: dos paneles, FT 226-2, superficie útil 4,46 m², rendimiento óptico 0,794, coeficiente de pérdidas primario 3,863 W/m²K y coeficiente de pérdidas secundario 0,013 W/m²K², según UNE-EN 12975-2, compuesto de: caja de fibra de vidrio con chapa posterior de acero galvanizado y esquinas de plástico, cubierta protectora de vidrio, absorbedor de cobre y aluminio con tratamiento selectivo (PVD), aislamiento térmico de lana mineral de 55 mm de espesor, circuito hidráulico de doble serpentín, uniones mediante manguitos flexibles con abrazaderas de ajuste rápido; estructura de soporte de aluminio sobre cubierta plana; kit de tuberías y accesorios de conexión de acero inoxidable; interacumulador de acero vitrificado, de dos serpentines WS 310-5 EP 1 B, capacidad 293 l, altura 1325 mm, diámetro 710 mm; controlador solar por diferencial de temperatura AGS 10 / TDS 100-2; vaso de expansión de 25 litros SAG 25 con soporte y conexiones AAS 1; válvula de seguridad VS 6; y purgador automático ELT 6. (material) | 1.000 | 5057.00 | 5057.00 |
| mt38bos023a | Ud | Bidón de 10 l, modelo WTF 10 S "BOSCH", de solución agua-glicol (glicol 30%, agua 70%), para relleno de captador solar térmico, para una temperatura de trabajo de hasta -15°C. (material) | 0.172 | 57.00 | 9.80 |
| mo009 | h | Oficial 1ª instalador de captadores solares. (mano de obra) | 4.865 | 23.74 | 115.50 |
| mo108 | h | Ayudante instalador de captadores solares. (mano de obra) | 4.865 | 21.90 | 106.54 |
| % | % | Costes directos complementarios | 2 % | 5288.84 | 105.78 |
|  |  | Costes directos |  |  | 5394.62 |
