# Sistema de captación solar térmica para instalación individual, sobre cubierta plana

- Propiedad del archivo: CYPE INGENIEROS, S.A.
- Formato: FIEBDC-3/2002
- Divisa: EUR
- Costes indirectos: 3.00 %
- IVA: 21.00 %

## I Instalaciones

### IC Calefacción, refrigeración, climatización y A.C.S.

#### ICB Captación solar

**ICB005** Ud Sistema de captación solar térmica para instalación individual, sobre cubierta plana.
Captador solar térmico completo, partido, para instalación individual, modelo F1 / 200 / FT 226-2 "BOSCH", compuesto por: un panel, FT 226-2, de 1345x2070x90 mm, superficie útil 2,426 m², rendimiento óptico 0,794, coeficiente de pérdidas primario 3,863 W/m²K y coeficiente de pérdidas secundario 0,013 W/m²K², según UNE-EN 12975-2, compuesto de: caja de fibra de vidrio con chapa posterior de acero galvanizado y esquinas de plástico, cubierta protectora de vidrio, absorbedor de cobre y aluminio con tratamiento selectivo (PVD), aislamiento térmico de lana mineral de 55 mm de espesor, circuito hidráulico de doble serpentín, uniones mediante manguitos flexibles con abrazaderas de ajuste rápido; estructura de soporte de aluminio sobre cubierta plana; kit de tuberías y accesorios de conexión de acero inoxidable; interacumulador de acero vitrificado, de un serpentín W 200 EP C, capacidad 192 l, altura 1465 mm, diámetro 510 mm; controlador solar por diferencial de temperatura AGS 10 / TDS 100-2; vaso de expansión de 25 litros SAG 25, con soporte y conexiones AAS 1; válvula de seguridad VS 6; y purgador automático ELT 6. Incluso líquido de relleno para captador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38bos054aaa | Ud | Captador solar térmico completo, partido, para instalación individual, modelo F1 / 200 / FT 226-2 "BOSCH", compuesto por: un panel, FT 226-2, de 1345x2070x90 mm, superficie útil 2,426 m², rendimiento óptico 0,794, coeficiente de pérdidas primario 3,863 W/m²K y coeficiente de pérdidas secundario 0,013 W/m²K², según UNE-EN 12975-2, compuesto de: caja de fibra de vidrio con chapa posterior de acero galvanizado y esquinas de plástico, cubierta protectora de vidrio, absorbedor de cobre y aluminio con tratamiento selectivo (PVD), aislamiento térmico de lana mineral de 55 mm de espesor, circuito hidráulico de doble serpentín, uniones mediante manguitos flexibles con abrazaderas de ajuste rápido; estructura de soporte de aluminio sobre cubierta plana; kit de tuberías y accesorios de conexión de acero inoxidable; interacumulador de acero vitrificado, de un serpentín W 200 EP C, capacidad 192 l, altura 1465 mm, diámetro 510 mm; controlador solar por diferencial de temperatura AGS 10 / TDS 100-2; vaso de expansión de 25 litros SAG 25, con soporte y conexiones AAS 1; válvula de seguridad VS 6; y purgador automático ELT 6. (material) | 1.000 | 3304.00 | 3304.00 |
| mt38bos023a | Ud | Bidón de 10 l, modelo WTF 10 S "BOSCH", de solución agua-glicol (glicol 30%, agua 70%), para relleno de captador solar térmico, para una temperatura de trabajo de hasta -15°C. (material) | 0.086 | 57.00 | 4.90 |
| mo009 | h | Oficial 1ª instalador de captadores solares. (mano de obra) | 3.000 | 23.74 | 71.22 |
| mo108 | h | Ayudante instalador de captadores solares. (mano de obra) | 3.000 | 21.90 | 65.70 |
| % | % | Costes directos complementarios | 2 % | 3445.82 | 68.92 |
|  |  | Costes directos |  |  | 3514.74 |
