# Equipo de aire acondicionado con unidad interior de pared, sistema aire-aire split 1x1

- Propiedad del archivo: CYPE INGENIEROS, S.A.
- Formato: FIEBDC-3/2002
- Divisa: EUR
- Costes indirectos: 3.00 %
- IVA: 21.00 %

## I Instalaciones

### IC Calefacción, refrigeración, climatización y A.C.S.

#### ICN Unidades autónomas de climatización

**ICN020** Ud Equipo de aire acondicionado con unidad interior de pared, sistema aire-aire split 1x1.
Equipo de aire acondicionado, sistema aire-aire split 1x1, para gas refrigerante R-32, serie Mono Split 1x1 Mural Climate 6000i R32, modelo SET 35 WE "BOSCH", alimentación monofásica (230V/50Hz), potencia frigorífica mínima/nominal/máxima: 1,32/3,5/3,96 kW, potencia calorífica mínima/nominal/máxima: 0,88/3,9/4,54 kW, consumo eléctrico mínimo/nominal/máximo en refrigeración: 0,13/0,88/1,25 kW, consumo eléctrico mínimo/nominal/máximo en calefacción: 0,12/0,99/1,45 kW, SEER 8,5 (clase A+++), SCOP 4,6 (clase A++) en clima medio, SCOP 5,1 (clase A+++) en clima cálido, formado por: una unidad interior de pared CL6001iU W 35 E, dimensiones 295x795x225 mm, peso 10,2 kg, caudal de aire a velocidad baja/media/alta: 290/380/560 m³/h, presión sonora a velocidad ultra baja/baja/media/alta: 21/22/33/40 dBA, con pantalla digital, ionizador, detector de movimiento y comunicación vía Wi-Fi para control desde smartphone o tablet mediante la App HomeCom Easy; un control remoto por infrarrojos; y una unidad exterior CL6001i 35 E, caudal de aire 2200 m³/h, dimensiones 554x805x330 mm, peso 28,4 kg, presión sonora 58 dBA, diámetro de conexión de la tubería de líquido 1/4", diámetro de conexión de la tubería de gas 3/8", longitud máxima de tubería 25 m, diferencia máxima de altura entre la unidad exterior y la unidad interior 10 m. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos202fb | Ud | Equipo de aire acondicionado, sistema aire-aire split 1x1, para gas refrigerante R-32, serie Mono Split 1x1 Mural Climate 6000i R32, modelo SET 35 WE "BOSCH", alimentación monofásica (230V/50Hz), potencia frigorífica mínima/nominal/máxima: 1,32/3,5/3,96 kW, potencia calorífica mínima/nominal/máxima: 0,88/3,9/4,54 kW, consumo eléctrico mínimo/nominal/máximo en refrigeración: 0,13/0,88/1,25 kW, consumo eléctrico mínimo/nominal/máximo en calefacción: 0,12/0,99/1,45 kW, SEER 8,5 (clase A+++), SCOP 4,6 (clase A++) en clima medio, SCOP 5,1 (clase A+++) en clima cálido, formado por: una unidad interior de pared CL6001iU W 35 E, dimensiones 295x795x225 mm, peso 10,2 kg, caudal de aire a velocidad baja/media/alta: 290/380/560 m³/h, presión sonora a velocidad ultra baja/baja/media/alta: 21/22/33/40 dBA, con pantalla digital, ionizador, detector de movimiento y comunicación vía Wi-Fi para control desde smartphone o tablet mediante la App HomeCom Easy; un control remoto por infrarrojos; y una unidad exterior CL6001i 35 E, caudal de aire 2200 m³/h, dimensiones 554x805x330 mm, peso 28,4 kg, presión sonora 58 dBA, diámetro de conexión de la tubería de líquido 1/4", diámetro de conexión de la tubería de gas 3/8", longitud máxima de tubería 25 m, diferencia máxima de altura entre la unidad exterior y la unidad interior 10 m. (material) | 1.000 | 1343.00 | 1343.00 |
| mt42www080 | Ud | Kit de amortiguadores antivibración de suelo, formado por cuatro amortiguadores de caucho, con sus tornillos, tuercas y arandelas correspondientes. (material) | 1.000 | 8.00 | 8.00 |
| mo005 | h | Oficial 1ª instalador de climatización. (mano de obra) | 2.000 | 23.74 | 47.48 |
| mo104 | h | Ayudante instalador de climatización. (mano de obra) | 2.000 | 21.90 | 43.80 |
| % | % | Costes directos complementarios | 2 % | 1442.28 | 28.85 |
|  |  | Costes directos |  |  | 1471.13 |
