# Equipo de aire acondicionado con unidad interior de pared, sistema aire-aire split 1x1

- Propiedad del archivo: CYPE INGENIEROS, S.A.
- Formato: FIEBDC-3/2002
- Divisa: EUR
- Costes indirectos: 3.00 %
- IVA: 21.00 %

## I Instalaciones

### IC Calefacción, refrigeración, climatización y A.C.S.

#### ICN Unidades autónomas de climatización

**ICN020** Ud Equipo de aire acondicionado con unidad interior de pared, sistema aire-aire split 1x1.
Equipo de aire acondicionado, sistema aire-aire split 1x1, para gas refrigerante R-32, serie Mono Split 1x1 Mural Climate 7000i R32, modelo SET 20 WE "BOSCH", alimentación monofásica (230V/50Hz), potencia frigorífica nominal 2 kW, potencia calorífica nominal 3,5 kW, consumo eléctrico nominal en refrigeración 0,385 kW, consumo eléctrico nominal en calefacción 0,745 kW, SEER 9,4 (clase A+++), SCOP 5,1 (clase A+++) en clima medio, formado por: una unidad interior de pared CL7001iU W 20 E, color blanco, dimensiones 306x907x254 mm, peso 12,7 kg, presión sonora a velocidad ultra baja/baja/media/alta: 24/31/35/41 dBA, con pantalla digital, ionizador, sensor de humedad, detector de movimiento y comunicación vía Wi-Fi para control desde smartphone o tablet mediante la App HomeCom Easy; un control remoto por infrarrojos; y una unidad exterior CL7000i 20 E, caudal de aire 2200 m³/h, dimensiones 554x756x303 mm, peso 29,5 kg, presión sonora 51 dBA, diámetro de conexión de la tubería de líquido 1/4", diámetro de conexión de la tubería de gas 3/8", longitud máxima de tubería 25 m, diferencia máxima de altura entre la unidad exterior y la unidad interior 10 m. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos197aaaa | Ud | Equipo de aire acondicionado, sistema aire-aire split 1x1, para gas refrigerante R-32, serie Mono Split 1x1 Mural Climate 7000i R32, modelo SET 20 WE "BOSCH", alimentación monofásica (230V/50Hz), potencia frigorífica nominal 2 kW, potencia calorífica nominal 3,5 kW, consumo eléctrico nominal en refrigeración 0,385 kW, consumo eléctrico nominal en calefacción 0,745 kW, SEER 9,4 (clase A+++), SCOP 5,1 (clase A+++) en clima medio, formado por: una unidad interior de pared CL7001iU W 20 E, color blanco, dimensiones 306x907x254 mm, peso 12,7 kg, presión sonora a velocidad ultra baja/baja/media/alta: 24/31/35/41 dBA, con pantalla digital, ionizador, sensor de humedad, detector de movimiento y comunicación vía Wi-Fi para control desde smartphone o tablet mediante la App HomeCom Easy; un control remoto por infrarrojos; y una unidad exterior CL7000i 20 E, caudal de aire 2200 m³/h, dimensiones 554x756x303 mm, peso 29,5 kg, presión sonora 51 dBA, diámetro de conexión de la tubería de líquido 1/4", diámetro de conexión de la tubería de gas 3/8", longitud máxima de tubería 25 m, diferencia máxima de altura entre la unidad exterior y la unidad interior 10 m. (material) | 1.000 | 1506.00 | 1506.00 |
| mt42www080 | Ud | Kit de amortiguadores antivibración de suelo, formado por cuatro amortiguadores de caucho, con sus tornillos, tuercas y arandelas correspondientes. (material) | 1.000 | 8.00 | 8.00 |
| mo005 | h | Oficial 1ª instalador de climatización. (mano de obra) | 2.000 | 23.74 | 47.48 |
| mo104 | h | Ayudante instalador de climatización. (mano de obra) | 2.000 | 21.90 | 43.80 |
| % | % | Costes directos complementarios | 2 % | 1605.28 | 32.11 |
|  |  | Costes directos |  |  | 1637.39 |
