# Equipo de aire acondicionado con unidad interior de cassette, sistema aire-aire split 1x1

- Propiedad del archivo: CYPE INGENIEROS, S.A.
- Formato: FIEBDC-3/2002
- Divisa: EUR
- Costes indirectos: 3.00 %
- IVA: 21.00 %

## I Instalaciones

### IC Calefacción, refrigeración, climatización y A.C.S.

#### ICN Unidades autónomas de climatización

**ICN030** Ud Equipo de aire acondicionado con unidad interior de cassette, sistema aire-aire split 1x1.
Equipo de aire acondicionado, sistema aire-aire split 1x1, para gas refrigerante R-32, serie Mono Split 1x1 Cassette Climate 5000i SCI R32, modelo SET 125 4CE "BOSCH", alimentación monofásica (230V/50Hz), potencia frigorífica mínima/nominal/máxima: 2,9/12/12,3 kW, potencia calorífica mínima/nominal/máxima: 3,4/13,5/14,1 kW, consumo eléctrico mínimo/nominal/máximo en refrigeración: 0,68/4,2/4,35 kW, consumo eléctrico mínimo/nominal/máximo en calefacción: 0,75/3,7/4,25 kW, SEER 6,1, SCOP 4 en clima medio, formado por: una unidad interior de cassette CL5000iL 4C 125 E, dimensiones 287x830x830 mm, peso 29,3 kg, caudal de aire a velocidad baja/media/alta: 1600/1750/1900 m³/h, presión sonora a velocidad baja/media/alta: 48/50/53 dBA, con panel decorativo CL5000i-P 4C, de flujo circular, dimensiones del panel 55x950x950 mm, peso del panel 6 kg, posibilidad de entrada de aire exterior y bomba para elevación de condensados; un control remoto por infrarrojos; y una unidad exterior CL5000L 125 E, caudal de aire 5000 m³/h, dimensiones 810x946x410 mm, peso 71 kg, presión sonora 63 dBA, diámetro de conexión de la tubería de líquido 3/8", diámetro de conexión de la tubería de gas 5/8", longitud máxima de tubería 75 m, diferencia máxima de altura entre la unidad exterior y la unidad interior 30 m. Incluso elementos antivibratorios de suelo para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos240ggg | Ud | Equipo de aire acondicionado, sistema aire-aire split 1x1, para gas refrigerante R-32, serie Mono Split 1x1 Cassette Climate 5000i SCI R32, modelo SET 125 4CE "BOSCH", alimentación monofásica (230V/50Hz), potencia frigorífica mínima/nominal/máxima: 2,9/12/12,3 kW, potencia calorífica mínima/nominal/máxima: 3,4/13,5/14,1 kW, consumo eléctrico mínimo/nominal/máximo en refrigeración: 0,68/4,2/4,35 kW, consumo eléctrico mínimo/nominal/máximo en calefacción: 0,75/3,7/4,25 kW, SEER 6,1, SCOP 4 en clima medio, formado por: una unidad interior de cassette CL5000iL 4C 125 E, dimensiones 287x830x830 mm, peso 29,3 kg, caudal de aire a velocidad baja/media/alta: 1600/1750/1900 m³/h, presión sonora a velocidad baja/media/alta: 48/50/53 dBA, con panel decorativo CL5000i-P 4C, de flujo circular, dimensiones del panel 55x950x950 mm, peso del panel 6 kg, posibilidad de entrada de aire exterior y bomba para elevación de condensados; un control remoto por infrarrojos; y una unidad exterior CL5000L 125 E, caudal de aire 5000 m³/h, dimensiones 810x946x410 mm, peso 71 kg, presión sonora 63 dBA, diámetro de conexión de la tubería de líquido 3/8", diámetro de conexión de la tubería de gas 5/8", longitud máxima de tubería 75 m, diferencia máxima de altura entre la unidad exterior y la unidad interior 30 m. (material) | 1.000 | 4760.00 | 4760.00 |
| mt42www080 | Ud | Kit de amortiguadores antivibración de suelo, formado por cuatro amortiguadores de caucho, con sus tornillos, tuercas y arandelas correspondientes. (material) | 1.000 | 8.00 | 8.00 |
| mt42www090 | Ud | Kit de soportes para suspensión del techo, formado por cuatro varillas roscadas de acero galvanizado, con sus tacos, tuercas y arandelas correspondientes. (material) | 1.000 | 22.00 | 22.00 |
| mo005 | h | Oficial 1ª instalador de climatización. (mano de obra) | 2.000 | 23.74 | 47.48 |
| mo104 | h | Ayudante instalador de climatización. (mano de obra) | 2.000 | 21.90 | 43.80 |
| % | % | Costes directos complementarios | 2 % | 4881.28 | 97.63 |
|  |  | Costes directos |  |  | 4978.91 |
