# Unidad exterior de aire acondicionado, sistema aire-aire multi-split

- Propiedad del archivo: CYPE INGENIEROS, S.A.
- Formato: FIEBDC-3/2002
- Divisa: EUR
- Costes indirectos: 3.00 %
- IVA: 21.00 %

## I Instalaciones

### IC Calefacción, refrigeración, climatización y A.C.S.

#### ICN Unidades autónomas de climatización

**ICN150** Ud Unidad exterior de aire acondicionado, sistema aire-aire multi-split.
Unidad exterior de aire acondicionado, sistema aire-aire multi-split, para gas R-32, serie Climate 5000 R32, modelo CL5000M 125/2 "BOSCH", alimentación monofásica (230V/50Hz), potencia frigorífica mínima/nominal/máxima: 12,9/12,3/12,9 kW, SEER 6,5 (clase A++) en clima medio, potencia calorífica mínima/nominal/máxima: 3,5/12,3/12,9 kW, SCOP 3,8 (clase A) en clima medio, dimensiones 810x946x410 mm, peso 74,1 kg, presión sonora 62 dBA, diámetro de conexión de las tuberías de líquido 4 x 1/4" + 1 x 1/4", diámetro de conexión de las tuberías de gas 4 x 3/8" + 1 x 1/2", longitud total máxima de tubería frigorífica 80 m, longitud máxima entre unidad exterior y unidad interior más alejada 35 m, diferencia máxima de altura entre la unidad exterior y las unidades interiores 15 m.
Incluye: Replanteo. Colocación y fijación. Conexión a las líneas frigoríficas. Conexión a la red eléctrica. Conexión a la red de desagüe. Puesta en marcha.
Criterio de medición de proyecto: Número de unidades previstas, según documentación gráfica de Proyecto.
Criterio de medición de obra: Se medirá el número de unidades realmente ejecutadas según especificaciones de Proyecto.

| Código | Ud | Descripción | Rendimiento | Precio | Importe |
|---|---|---|---|---|---|
| mt42bos204g | Ud | Unidad exterior de aire acondicionado, sistema aire-aire multi-split, para gas R-32, serie Climate 5000 R32, modelo CL5000M 125/2 "BOSCH", alimentación monofásica (230V/50Hz), potencia frigorífica mínima/nominal/máxima: 12,9/12,3/12,9 kW, SEER 6,5 (clase A++) en clima medio, potencia calorífica mínima/nominal/máxima: 3,5/12,3/12,9 kW, SCOP 3,8 (clase A) en clima medio, dimensiones 810x946x410 mm, peso 74,1 kg, presión sonora 62 dBA, diámetro de conexión de las tuberías de líquido 4 x 1/4" + 1 x 1/4", diámetro de conexión de las tuberías de gas 4 x 3/8" + 1 x 1/2", longitud total máxima de tubería frigorífica 80 m, longitud máxima entre unidad exterior y unidad interior más alejada 35 m, diferencia máxima de altura entre la unidad exterior y las unidades interiores 15 m. (material) | 1.000 | 2934.00 | 2934.00 |
| mo005 | h | Oficial 1ª instalador de climatización. (mano de obra) | 1.000 | 23.74 | 23.74 |
| mo104 | h | Ayudante instalador de climatización. (mano de obra) | 1.000 | 21.90 | 21.90 |
| % | % | Costes directos complementarios | 2 % | 2979.64 | 59.59 |
|  |  | Costes directos |  |  | 3039.23 |
