# Equipo de aire acondicionado con unidades interiores de cassette, sistema aire-aire multi-split

- Propiedad del archivo: CYPE INGENIEROS, S.A.
- Formato: FIEBDC-3/2002
- Divisa: EUR
- Costes indirectos: 3.00 %
- IVA: 21.00 %

## I Instalaciones

### IC Calefacción, refrigeración, climatización y A.C.S.

#### ICN Unidades autónomas de climatización

**ICN031** Ud Equipo de aire acondicionado con unidades interiores de cassette, sistema aire-aire multi-split.
Equipo de aire acondicionado, sistema aire-aire multi-split Twin, para gas refrigerante R-32, serie Twin Cassette Climate 5000i SCI R32, modelo SET 140 4CE-3 Twin "BOSCH", alimentación monofásica (230V/50Hz), potencia frigorífica nominal 14,1 kW, potencia calorífica nominal 16,1 kW, formado por: dos unidades interiores de cassette CL5000iU 4C 70 E, dimensiones 205x830x830 mm, peso 21,6 kg, caudal de aire a velocidad baja/media/alta: 992/1118/1247 m³/h, presión sonora a velocidad baja/media/alta: 42/48/50 dBA, con panel decorativo CL5000i-P 4C, de flujo circular, dimensiones del panel 55x950x950 mm, peso del panel 6 kg, posibilidad de entrada de aire exterior y bomba para elevación de condensados; dos controles remotos por infrarrojos; y una unidad exterior CL5000L 140 E-3, potencia frigorífica nominal 14,1 kW, potencia calorífica nominal 16,1 kW, caudal de aire 6900 m³/h, dimensiones 1333x952x415 mm, peso 103,7 kg, presión sonora 64 dBA, diámetro de conexión de la tubería de líquido 3/8", diámetro de conexión de la tubería de gas 5/8", longitud máxima de tubería 75 m, diferencia máxima de altura entre la unidad exterior y la unidad interior 30 m. Accesorios: conjunto de dos juntas, una para la línea de líquido y otra para la línea de gas, modelo AF-BJ01 "BOSCH". Incluso elementos antivibratorios y soportes de pared para apoyo de la unidad exterior y elementos para suspensión del techo para las unidades interiores.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos245a | Ud | Equipo de aire acondicionado, sistema aire-aire multi-split Twin, para gas refrigerante R-32, serie Twin Cassette Climate 5000i SCI R32, modelo SET 140 4CE-3 Twin "BOSCH", alimentación monofásica (230V/50Hz), potencia frigorífica nominal 14,1 kW, potencia calorífica nominal 16,1 kW, formado por: dos unidades interiores de cassette CL5000iU 4C 70 E, dimensiones 205x830x830 mm, peso 21,6 kg, caudal de aire a velocidad baja/media/alta: 992/1118/1247 m³/h, presión sonora a velocidad baja/media/alta: 42/48/50 dBA, con panel decorativo CL5000i-P 4C, de flujo circular, dimensiones del panel 55x950x950 mm, peso del panel 6 kg, posibilidad de entrada de aire exterior y bomba para elevación de condensados; dos controles remotos por infrarrojos; y una unidad exterior CL5000L 140 E-3, potencia frigorífica nominal 14,1 kW, potencia calorífica nominal 16,1 kW, caudal de aire 6900 m³/h, dimensiones 1333x952x415 mm, peso 103,7 kg, presión sonora 64 dBA, diámetro de conexión de la tubería de líquido 3/8", diámetro de conexión de la tubería de gas 5/8", longitud máxima de tubería 75 m, diferencia máxima de altura entre la unidad exterior y la unidad interior 30 m. (material) | 1.000 | 5803.00 | 5803.00 |
| mt42www085 | Ud | Kit de soportes de pared, formado por juego de escuadras de 50x45 cm y cuatro amortiguadores de caucho, con sus tacos, tornillos, tuercas y arandelas correspondientes. (material) | 1.000 | 18.90 | 18.90 |
| mt42www090 | Ud | Kit de soportes para suspensión del techo, formado por cuatro varillas roscadas de acero galvanizado, con sus tacos, tuercas y arandelas correspondientes. (material) | 2.000 | 22.00 | 44.00 |
| mt42bos246a | Ud | Conjunto de dos juntas, una para la línea de líquido y otra para la línea de gas, modelo AF-BJ01 "BOSCH". (material) | 1.000 | 100.00 | 100.00 |
| mo005 | h | Oficial 1ª instalador de climatización. (mano de obra) | 3.000 | 23.74 | 71.22 |
| mo104 | h | Ayudante instalador de climatización. (mano de obra) | 3.000 | 21.90 | 65.70 |
| % | % | Costes directos complementarios | 2 % | 6102.82 | 122.06 |
|  |  | Costes directos |  |  | 6224.88 |
