# Unidad interior de aire acondicionado, de cassette

- Propiedad del archivo: CYPE INGENIEROS, S.A.
- Formato: FIEBDC-3/2002
- Divisa: EUR
- Costes indirectos: 3.00 %
- IVA: 21.00 %

## I Instalaciones

### IC Calefacción, refrigeración, climatización y A.C.S.

#### ICN Unidades autónomas de climatización

**ICN110** Ud Unidad interior de aire acondicionado, de cassette.
Unidad interior de aire acondicionado, de cassette, de flujo circular, sistema aire-aire multi-split, para gas R-32, serie Cassette Climate 5000i R32, modelo CL5001iM 4CC 21 E "BOSCH", alimentación monofásica (230V/50Hz), potencia frigorífica nominal 2,1 kW, potencia calorífica nominal 2,3 kW, caudal de aire a velocidad baja/media/alta: 460/500/540 m³/h, presión sonora a velocidad baja/media/alta: 31/33/37 dBA, dimensiones 260x570x570 mm, peso 14,5 kg, diámetro de conexión de la tubería de líquido 1/4", diámetro de conexión de la tubería de gas 3/8", con panel decorativo CL5000i-P 4CC, dimensiones del panel 50x647x647 mm, peso del panel 2,5 kg, bomba para elevación de condensados y control remoto inalámbrico. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42bos208a | Ud | Unidad interior de aire acondicionado, de cassette, de flujo circular, sistema aire-aire multi-split, para gas R-32, serie Cassette Climate 5000i R32, modelo CL5001iM 4CC 21 E "BOSCH", alimentación monofásica (230V/50Hz), potencia frigorífica nominal 2,1 kW, potencia calorífica nominal 2,3 kW, caudal de aire a velocidad baja/media/alta: 460/500/540 m³/h, presión sonora a velocidad baja/media/alta: 31/33/37 dBA, dimensiones 260x570x570 mm, peso 14,5 kg, diámetro de conexión de la tubería de líquido 1/4", diámetro de conexión de la tubería de gas 3/8", con panel decorativo CL5000i-P 4CC, dimensiones del panel 50x647x647 mm, peso del panel 2,5 kg, bomba para elevación de condensados y control remoto inalámbrico. (material) | 1.000 | 845.00 | 845.00 |
| mt42www090 | Ud | Kit de soportes para suspensión del techo, formado por cuatro varillas roscadas de acero galvanizado, con sus tacos, tuercas y arandelas correspondientes. (material) | 1.000 | 22.00 | 22.00 |
| mo005 | h | Oficial 1ª instalador de climatización. (mano de obra) | 1.000 | 23.74 | 23.74 |
| mo104 | h | Ayudante instalador de climatización. (mano de obra) | 1.000 | 21.90 | 21.90 |
| % | % | Costes directos complementarios | 2 % | 912.64 | 18.25 |
|  |  | Costes directos |  |  | 930.89 |
