# Sistema de captación solar térmica para instalación individual, sobre cubierta inclinada

- Propiedad del archivo: CYPE Ingenieros S.A.
- Formato: FIEBDC-3/2016
- Programa: Generador de precios de la construcción. CYPE Ingenieros, S.A.
- Fecha: 23/05/2025
- Divisa: EUR
- Costes indirectos: 3 %
- IVA: 21 %

## I Instalaciones

### IC Calefacción, refrigeración, climatización y A.C.S.

#### ICB Captación solar

**ICB006** Ud Sistema de captación solar térmica para instalación individual, sobre cubierta inclinada.
Captador solar térmico por termosifón, completo, para instalación individual, modelo Premium A1/TSS 150-2 E/FCC220-2E "BOSCH", compuesto por: un panel, FCC220-2S CTE TSS, de 1032x2026x66 mm, superficie útil 1,936 m², rendimiento óptico 0,761, coeficiente de pérdidas primario 4,083 W/m²K y coeficiente de pérdidas secundario 0,012 W/m²K², según UNE-EN 12975-2, compuesto de: caja de fibra de vidrio con chapa posterior de acero galvanizado y esquinas de plástico, cubierta protectora de vidrio, absorbedor selectivo recubierto con cromo negro, aislamiento térmico de lana mineral de 25 mm de espesor, estructura de soporte de aluminio para cubierta inclinada, kit de tuberías y accesorios de conexión de acero inoxidable, interacumulador horizontal, TS 150-2E, de doble envolvente de 145 litros, con interior de acero esmaltado, exterior de acero galvanizado lacado en color blanco, aislamiento de poliuretano libre de CFC, ánodo de magnesio y vaso de expansión para el circuito primario. Incluso líquido de relleno para captador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38bos100jba | Ud | Captador solar térmico por termosifón, completo, para instalación individual, modelo Premium A1/TSS 150-2 E/FCC220-2E "BOSCH", compuesto por: un panel, FCC220-2S CTE TSS, de 1032x2026x66 mm, superficie útil 1,936 m², rendimiento óptico 0,761, coeficiente de pérdidas primario 4,083 W/m²K y coeficiente de pérdidas secundario 0,012 W/m²K², según UNE-EN 12975-2, compuesto de: caja de fibra de vidrio con chapa posterior de acero galvanizado y esquinas de plástico, cubierta protectora de vidrio, absorbedor selectivo recubierto con cromo negro, aislamiento térmico de lana mineral de 25 mm de espesor, estructura de soporte de aluminio para cubierta inclinada, kit de tuberías y accesorios de conexión de acero inoxidable, interacumulador horizontal, TS 150-2E, de doble envolvente de 145 litros, con interior de acero esmaltado, exterior de acero galvanizado lacado en color blanco, aislamiento de poliuretano libre de CFC, ánodo de magnesio y vaso de expansión para el circuito primario. (material) | 1 | 1755 | 1755.000 |
| mt38bos023a | Ud | Bidón de 10 l, modelo WTF 10 S "BOSCH", de solución agua-glicol (glicol 30%, agua 70%), para relleno de captador solar térmico, para una temperatura de trabajo de hasta -15°C. (material) | 1 | 57 | 57.000 |
| mo009 | h | Oficial 1ª instalador de captadores solares. (mano de obra) | 3 | 23.74 | 71.220 |
| mo108 | h | Ayudante instalador de captadores solares. (mano de obra) | 3 | 21.9 | 65.700 |
| % | % | Costes directos complementarios | 2 % | 1948.920 | 38.978 |
|  |  | Costes directos |  |  | 1987.898 |

## Recursos

**mt38bos100jba** Ud Captador solar térmico por termosifón
Datos técnicos: Coste energético 1867.160 MJ; Emisión de CO2 115.341 kg
Residuos:
- embalaje: re150101 Envases de papel y cartón. (componente de residuo); rendimiento 2.792 kg; Código LER 15 01 01; Masa del elemento 1 kg; Volumen 0.001333 m3
