# Caldera a gas, doméstica, de condensación, mural, para calefacción

- Propiedad del archivo: CYPE Ingenieros S.A.
- Formato: FIEBDC-3/2016
- Programa: Generador de precios de la construcción. CYPE Ingenieros, S.A.
- Fecha: 25/06/2025
- Divisa: EUR
- Costes indirectos: 3 %
- IVA: 21 %

## I Instalaciones

### IC Calefacción, refrigeración, climatización y A.C.S.

#### ICG Calderas a gas

**ICG231** Ud Caldera a gas, doméstica, de condensación, mural, para calefacción.
Caldera mural de condensación a gas N, para calefacción, cámara de combustión estanca, modelo Condens GC4300i W P 24 "BOSCH", potencia nominal 24 kW, potencia de calefacción 24 kW, rendimiento 94%, eficiencia energética clase A, potencia sonora 45 dBA, dimensiones 710x400x300 mm, peso 35 kg, unidad de control HMI 300, vaso de expansión de 6 litros, kit estándar de evacuación de humos con adaptador con conexiones para toma de muestras para análisis de los productos de la combustión, y plantilla de montaje. Regulación: termostato digital, modelo CR11. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38bos076a | Ud | Caldera mural de condensación a gas N, para calefacción, cámara de combustión estanca, modelo Condens GC4300i W P 24 "BOSCH", potencia nominal 24 kW, potencia de calefacción 24 kW, rendimiento 94%, eficiencia energética clase A, potencia sonora 45 dBA, dimensiones 710x400x300 mm, peso 35 kg, unidad de control HMI 300, vaso de expansión de 6 litros, kit estándar de evacuación de humos con adaptador con conexiones para toma de muestras para análisis de los productos de la combustión, y plantilla de montaje. (material) | 1 | 2130 | 2130.000 |
| mt38bos095a | Ud | Termostato digital, modelo CR11 "BOSCH", modulante, con visualización de la temperatura ambiente. (material) | 1 | 54 | 54.000 |
| mt35aia010a | m | Tubo curvable de PVC, corrugado, de color negro, de 16 mm de diámetro nominal, para canalización empotrada en obra de fábrica (paredes y techos). Resistencia a la compresión 320 N, resistencia al impacto 1 julio, temperatura de trabajo -5°C hasta 60°C, con grado de protección IP545 según UNE 20324, no propagador de la llama. Según UNE-EN 61386-1 y UNE-EN 61386-22. (material) | 8 | 0.37 | 2.960 |
| mt35cun020a | m | Cable unipolar H07Z1-K (AS), siendo su tensión asignada de 450/750 V, reacción al fuego clase Cca-s1a,d1,a1 según UNE-EN 50575, con conductor multifilar de cobre clase 5 (-K) de 1,5 mm² de sección, con aislamiento de compuesto termoplástico a base de poliolefina libre de halógenos con baja emisión de humos y gases corrosivos (Z1). Según UNE 211025. (material) | 16 | 0.41 | 6.560 |
| mt38www010 | Ud | Material auxiliar para instalaciones de calefacción. (material) | 1 | 1.68 | 1.680 |
| mo004 | h | Oficial 1ª calefactor. (mano de obra) | 3 | 23.74 | 71.220 |
| mo103 | h | Ayudante calefactor. (mano de obra) | 3 | 21.9 | 65.700 |
| % | % | Costes directos complementarios | 2 % | 2332.120 | 46.642 |
|  |  | Costes directos |  |  | 2378.762 |

Residuos:
- colocación: mt35aia010a; factor de residuo 0.0275
- colocación: mt35cun020a; factor de residuo 0.0165

## Recursos

**mt35aia010a** m Tubo curvable de PVC
Datos técnicos: Coste energético 11.626 MJ; Emisión de CO2 0.577 kg; Código LER 17 02 03; Masa del elemento 0.12 kg; Volumen 0.0002 m3

**mt35cun020a** m Cable unipolar H07Z1-K (AS)
Datos técnicos: Coste energético 2.663 MJ; Emisión de CO2 0.201 kg; Código LER 17 04 11; Masa del elemento 0.02 kg; Volumen 0.000013 m3
Residuos:
- embalaje: re150101 Envases de papel y cartón. (componente de residuo); rendimiento 0.065 kg; Código LER 15 01 01; Masa del elemento 1 kg; Volumen 0.001333 m3
