# Equipo de aire acondicionado con unidades interiores de pared, sistema aire-aire multi-split

- Propiedad del archivo: CYPE Ingenieros S.A.
- Formato: FIEBDC-3/2016
- Programa: Generador de precios de la construcción. CYPE Ingenieros, S.A.
- Fecha: 23/01/2025
- Divisa: EUR
- Costes indirectos: 3 %
- IVA: 21 %

## I Instalaciones

### IC Calefacción, refrigeración, climatización y A.C.S.

#### ICN Unidades autónomas de climatización

**ICN021** Ud Equipo de aire acondicionado con unidades interiores de pared, sistema aire-aire multi-split.
Equipo de aire acondicionado, sistema aire-aire multi-split 2x1, para gas R-32, serie Multi Split 2x1 Mural Climate 3000 M R32, modelo SET 41 WE 2x1 "BOSCH", alimentación monofásica (230V/50Hz), potencia frigorífica nominal 4,1 kW, potencia calorífica nominal 4,4 kW, formado por: una unidad interior de pared CL3000iU W 20 E, caudal de aire a velocidad baja/media/alta: 330/460/520 m³/h, presión sonora a velocidad ultra baja/baja/media/alta: 20/22/32/37 dBA, dimensiones 292x729x200 mm, peso 8 kg, con pantalla digital, ionizador, detector de movimiento y control remoto inalámbrico; una unidad interior de pared CL3000iU W 20 E, caudal de aire a velocidad baja/media/alta: 330/460/520 m³/h, presión sonora a velocidad ultra baja/baja/media/alta: 20/22/32/37 dBA, dimensiones 292x729x200 mm, peso 8 kg, con pantalla digital, ionizador, detector de movimiento y control remoto inalámbrico; y una unidad exterior CL5000M 41/2 E, caudal de aire 2100 m³/h, presión sonora 55 dBA, dimensiones 554x805x330 mm, peso 34,7 kg, diámetro de conexión de las tuberías de gas 2 x 3/8", diámetro de conexión de las tuberías de líquido 2 x 1/4", longitud total máxima de tubería frigorífica 40 m, longitud máxima entre unidad exterior y unidad interior más alejada 25 m, diferencia máxima de altura entre la unidad exterior y las unidades interiores 15 m. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos211aa | Ud | Equipo de aire acondicionado, sistema aire-aire multi-split 2x1, para gas R-32, serie Multi Split 2x1 Mural Climate 3000 M R32, modelo SET 41 WE 2x1 "BOSCH", alimentación monofásica (230V/50Hz), potencia frigorífica nominal 4,1 kW, potencia calorífica nominal 4,4 kW, formado por: una unidad interior de pared CL3000iU W 20 E, caudal de aire a velocidad baja/media/alta: 330/460/520 m³/h, presión sonora a velocidad ultra baja/baja/media/alta: 20/22/32/37 dBA, dimensiones 292x729x200 mm, peso 8 kg, con pantalla digital, ionizador, detector de movimiento y control remoto inalámbrico; una unidad interior de pared CL3000iU W 20 E, caudal de aire a velocidad baja/media/alta: 330/460/520 m³/h, presión sonora a velocidad ultra baja/baja/media/alta: 20/22/32/37 dBA, dimensiones 292x729x200 mm, peso 8 kg, con pantalla digital, ionizador, detector de movimiento y control remoto inalámbrico; y una unidad exterior CL5000M 41/2 E, caudal de aire 2100 m³/h, presión sonora 55 dBA, dimensiones 554x805x330 mm, peso 34,7 kg, diámetro de conexión de las tuberías de gas 2 x 3/8", diámetro de conexión de las tuberías de líquido 2 x 1/4", longitud total máxima de tubería frigorífica 40 m, longitud máxima entre unidad exterior y unidad interior más alejada 25 m, diferencia máxima de altura entre la unidad exterior y las unidades interiores 15 m. (material) | 1 | 1675 | 1675.000 |
| mt42www085 | Ud | Kit de soportes de pared, formado por juego de escuadras de 50x45 cm y cuatro amortiguadores de caucho, con sus tacos, tornillos, tuercas y arandelas correspondientes. (material) | 1 | 18.9 | 18.900 |
| mo005 | h | Oficial 1ª instalador de climatización. (mano de obra) | 3 | 23.74 | 71.220 |
| mo104 | h | Ayudante instalador de climatización. (mano de obra) | 3 | 21.9 | 65.700 |
| % | % | Costes directos complementarios | 2 % | 1830.820 | 36.616 |
|  |  | Costes directos |  |  | 1867.436 |
