# Unidad interior de aire acondicionado, de cassette

- Propiedad del archivo: CYPE Ingenieros S.A.
- Formato: FIEBDC-3/2016
- Programa: Generador de precios de la construcción. CYPE Ingenieros, S.A.
- Fecha: 25/06/2025
- Divisa: EUR
- Costes indirectos: 3 %
- IVA: 21 %

## I Instalaciones

### IC Calefacción, refrigeración, climatización y A.C.S.

#### ICN Unidades autónomas de climatización

**ICN110** Ud Unidad interior de aire acondicionado, de cassette.
Unidad interior de aire acondicionado, de cassette, de flujo circular, sistema aire-aire multi-split, para gas R-32, serie Cassette Climate 5000i R32, modelo CL5001iM 4CC 21 E "BOSCH", alimentación monofásica (230V/50Hz), potencia frigorífica nominal 2,1 kW, potencia calorífica nominal 2,3 kW, caudal de aire a velocidad baja/media/alta: 460/500/540 m³/h, presión sonora a velocidad baja/media/alta: 31/33/37 dBA, dimensiones 260x570x570 mm, peso 14,5 kg, diámetro de conexión de la tubería de líquido 1/4", diámetro de conexión de la tubería de gas 3/8", con panel decorativo CL5000i-P 4CC, dimensiones del panel 50x647x647 mm, peso del panel 2,5 kg, bomba para elevación de condensados y control remoto inalámbrico. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42bos208a | Ud | Unidad interior de aire acondicionado, de cassette, de flujo circular, sistema aire-aire multi-split, para gas R-32, serie Cassette Climate 5000i R32, modelo CL5001iM 4CC 21 E "BOSCH", alimentación monofásica (230V/50Hz), potencia frigorífica nominal 2,1 kW, potencia calorífica nominal 2,3 kW, caudal de aire a velocidad baja/media/alta: 460/500/540 m³/h, presión sonora a velocidad baja/media/alta: 31/33/37 dBA, dimensiones 260x570x570 mm, peso 14,5 kg, diámetro de conexión de la tubería de líquido 1/4", diámetro de conexión de la tubería de gas 3/8", con panel decorativo CL5000i-P 4CC, dimensiones del panel 50x647x647 mm, peso del panel 2,5 kg, bomba para elevación de condensados y control remoto inalámbrico. (material) | 1 | 845 | 845.000 |
| mt42www090 | Ud | Kit de soportes para suspensión del techo, formado por cuatro varillas roscadas de acero galvanizado, con sus tacos, tuercas y arandelas correspondientes. (material) | 1 | 22 | 22.000 |
| mo005 | h | Oficial 1ª instalador de climatización. (mano de obra) | 1 | 23.74 | 23.740 |
| mo104 | h | Ayudante instalador de climatización. (mano de obra) | 1 | 21.9 | 21.900 |
| % | % | Costes directos complementarios | 2 % | 912.640 | 18.253 |
|  |  | Costes directos |  |  | 930.893 |

## Recursos

**mt42bos208a** Ud Unidad interior de aire acondicionado
Datos técnicos: Coste energético 807.240 MJ; Emisión de CO2 54.252 kg
Residuos:
- embalaje: re150101 Envases de papel y cartón. (componente de residuo); rendimiento 0.18 kg; Código LER 15 01 01; Masa del elemento 1 kg; Volumen 0.001333 m3
- embalaje: re170203 Plástico. (componente de residuo); rendimiento 0.09 kg; Código LER 17 02 03; Masa del elemento 1 kg; Volumen 0.001667 m3
