# Interacumulador de intercambio simple, para producción de A.C.S

- Propiedad del archivo: CYPE Ingenieros S.A.
- Formato: FIEBDC-3/2016
- Programa: Generador de precios de la construcción. CYPE Ingenieros, S.A.
- Fecha: 25/06/2025
- Divisa: EUR
- Costes indirectos: 3 %
- IVA: 21 %

## I Instalaciones

### IC Calefacción, refrigeración, climatización y A.C.S.

#### ICS Sistemas de conducción de agua

**ICS050** Ud Interacumulador de intercambio simple, para producción de A.C.S.
Interacumulador para producción de A.C.S., modelo WST 300-5 C "BOSCH", de acero vitrificado, de suelo, con intercambiador de un serpentín, de 300 l, eficiencia energética clase B, 670 mm de diámetro y 1495 mm de altura, con aislamiento térmico de espuma rígida de poliuretano inyectado, conexión para recirculación, control de temperatura por sonda NTC, presión máxima admisible del depósito de 10 bar, protección contra corrosión mediante ánodo de magnesio, y abertura lateral para inspección del acumulador. Incluso válvulas de corte, elementos de montaje y accesorios necesarios para su correcto funcionamiento.
Incluye: Replanteo. Colocación. Conexionado. Comprobación de su correcto funcionamiento.
Criterio de medición de proyecto: Número de unidades previstas, según documentación gráfica de Proyecto.
Criterio de medición de obra: Se medirá el número de unidades realmente ejecutadas según especificaciones de Proyecto.

| Código | Ud | Descripción | Rendimiento | Precio | Importe |
|---|---|---|---|---|---|
| mt38bos059c | Ud | Interacumulador para producción de A.C.S., modelo WST 300-5 C "BOSCH", de acero vitrificado, de suelo, con intercambiador de un serpentín, de 300 l, eficiencia energética clase B, 670 mm de diámetro y 1495 mm de altura, con aislamiento térmico de espuma rígida de poliuretano inyectado, conexión para recirculación, control de temperatura por sonda NTC, presión máxima admisible del depósito de 10 bar, protección contra corrosión mediante ánodo de magnesio, y abertura lateral para inspección del acumulador. (material) | 1 | 1525 | 1525.000 |
| mt38bos064a | Ud | Válvula de seguridad, tarada a 6 bar, "BOSCH". (material) | 1 | 32 | 32.000 |
| mt37sve010e | Ud | Válvula de esfera de latón niquelado para roscar de 1 1/4". (material) | 4 | 16.78 | 67.120 |
| mt38www011 | Ud | Material auxiliar para instalaciones de A.C.S. (material) | 1 | 1.45 | 1.450 |
| mo004 | h | Oficial 1ª calefactor. (mano de obra) | 0.75 | 23.74 | 17.805 |
| mo103 | h | Ayudante calefactor. (mano de obra) | 0.75 | 21.9 | 16.425 |
| % | % | Costes directos complementarios | 2 % | 1659.800 | 33.196 |
|  |  | Costes directos |  |  | 1692.996 |

## Recursos

**mt38bos059c** Ud Interacumulador para producción de A.C.S
Datos técnicos: Coste energético 4418.348 MJ; Emisión de CO2 175.209 kg
Residuos:
- embalaje: re150101 Envases de papel y cartón. (componente de residuo); rendimiento 2.219 kg; Código LER 15 01 01; Masa del elemento 1 kg; Volumen 0.001333 m3
- embalaje: re170201 Madera. (componente de residuo); rendimiento 0.611 kg; Código LER 17 02 01; Masa del elemento 1 kg; Volumen 0.000909 m3

**mt38bos064a** Ud Válvula de seguridad, tarada a 6 bar, "BOSCH"
Datos técnicos: Coste energético 511.326 MJ; Emisión de CO2 34.399 kg
Residuos:
- embalaje: re150101 Envases de papel y cartón; rendimiento 0.072 kg

**mt37sve010e** Ud Válvula de esfera de latón niquelado para roscar de 1 1/4"
Datos técnicos: Coste energético 1282.649 MJ; Emisión de CO2 86.201 kg
Residuos:
- embalaje: re150101 Envases de papel y cartón; rendimiento 0.072 kg
