# Equipo de aire acondicionado con unidad interior de pared, sistema aire-aire split 1x1

- Propiedad del archivo: CYPE INGENIEROS, S.A.
- Formato: FIEBDC-3/2002
- Divisa: EUR
- Costes indirectos: 3.00 %
- IVA: 21.00 %

## I Instalaciones

### IC Calefacción, refrigeración, climatización y A.C.S.

#### ICN Unidades autónomas de climatización

**ICN020** Ud Equipo de aire acondicionado con unidad interior de pared, sistema aire-aire split 1x1.
Equipo de aire acondicionado, sistema aire-aire split 1x1, para gas refrigerante R-32, serie Mono Split 1x1 Mural Climate 7000i R32, modelo SET 41 WE "BOSCH", alimentación monofásica (230V/50Hz), potencia frigorífica nominal 4 kW, potencia calorífica nominal 4,6 kW, consumo eléctrico nominal en refrigeración 1,02 kW, consumo eléctrico nominal en calefacción 1,12 kW, SEER 8,7 (clase A+++), SCOP 4,6 (clase A++) en clima medio, formado por: una unidad interior de pared CL7001iU W 41 E, color blanco, dimensiones 306x907x254 mm, peso 13 kg, presión sonora a velocidad ultra baja/baja/media/alta: 28/34/39/43 dBA, con pantalla digital, ionizador, sensor de humedad, detector de movimiento y comunicación vía Wi-Fi para control desde smartphone o tablet mediante la App HomeCom Easy; un control remoto por infrarrojos; y una unidad exterior CL7000i 53 E, caudal de aire 2350 m³/h, dimensiones 554x805x330 mm, peso 33,6 kg, presión sonora 52 dBA, diámetro de conexión de la tubería de líquido 1/4", diámetro de conexión de la tubería de gas 1/2", longitud máxima de tubería 25 m, diferencia máxima de altura entre la unidad exterior y la unidad interior 10 m. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos197jjsj | Ud | Equipo de aire acondicionado, sistema aire-aire split 1x1, para gas refrigerante R-32, serie Mono Split 1x1 Mural Climate 7000i R32, modelo SET 41 WE "BOSCH", alimentación monofásica (230V/50Hz), potencia frigorífica nominal 4 kW, potencia calorífica nominal 4,6 kW, consumo eléctrico nominal en refrigeración 1,02 kW, consumo eléctrico nominal en calefacción 1,12 kW, SEER 8,7 (clase A+++), SCOP 4,6 (clase A++) en clima medio, formado por: una unidad interior de pared CL7001iU W 41 E, color blanco, dimensiones 306x907x254 mm, peso 13 kg, presión sonora a velocidad ultra baja/baja/media/alta: 28/34/39/43 dBA, con pantalla digital, ionizador, sensor de humedad, detector de movimiento y comunicación vía Wi-Fi para control desde smartphone o tablet mediante la App HomeCom Easy; un control remoto por infrarrojos; y una unidad exterior CL7000i 53 E, caudal de aire 2350 m³/h, dimensiones 554x805x330 mm, peso 33,6 kg, presión sonora 52 dBA, diámetro de conexión de la tubería de líquido 1/4", diámetro de conexión de la tubería de gas 1/2", longitud máxima de tubería 25 m, diferencia máxima de altura entre la unidad exterior y la unidad interior 10 m. (material) | 1.000 | 2160.00 | 2160.00 |
| mt42www085 | Ud | Kit de soportes de pared, formado por juego de escuadras de 50x45 cm y cuatro amortiguadores de caucho, con sus tacos, tornillos, tuercas y arandelas correspondientes. (material) | 1.000 | 18.90 | 18.90 |
| mo005 | h | Oficial 1ª instalador de climatización. (mano de obra) | 2.147 | 23.74 | 50.97 |
| mo104 | h | Ayudante instalador de climatización. (mano de obra) | 2.147 | 21.90 | 47.02 |
| % | % | Costes directos complementarios | 2 % | 2276.89 | 45.54 |
|  |  | Costes directos |  |  | 2322.43 |
