# Equipo de aire acondicionado con unidad interior de pared, sistema aire-aire split 1x1

- Propiedad del archivo: CYPE INGENIEROS, S.A.
- Formato: FIEBDC-3/2002
- Divisa: EUR
- Costes indirectos: 3.00 %
- IVA: 21.00 %

## I Instalaciones

### IC Calefacción, refrigeración, climatización y A.C.S.

#### ICN Unidades autónomas de climatización

**ICN020** Ud Equipo de aire acondicionado con unidad interior de pared, sistema aire-aire split 1x1.
Equipo de aire acondicionado, sistema aire-aire split 1x1, para gas refrigerante R-32, Mono Split 1x1 Mural Climate 3000i R32, modelo SET 26 WE "BOSCH", alimentación monofásica (230V/50Hz), potencia frigorífica mínima/nominal/máxima: 1/2,6/3,2 kW, potencia calorífica mínima/nominal/máxima: 0,8/2,9/3,4 kW, consumo eléctrico mínimo/nominal/máximo en refrigeración: 0,08/0,733/1,1 kW, consumo eléctrico mínimo/nominal/máximo en calefacción: 0,07/0,771/0,99 kW, SEER 7,4 (clase A++), SCOP 4,1 (clase A+) en clima medio, SCOP 5,2 (clase A+) en clima cálido, formado por: una unidad interior de pared CL3000iU W 26 E, dimensiones 292x729x200 mm, peso 8 kg, caudal de aire a velocidad baja/media/alta: 330/460/520 m³/h, presión sonora a velocidad ultra baja/baja/media/alta: 20/22/32/37 dBA, con pantalla digital; un control remoto por infrarrojos; y una unidad exterior CL3000i 26 E, caudal de aire 1850 m³/h, dimensiones 495x720x270 mm, peso 23,5 kg, presión sonora 56 dBA, diámetro de conexión de la tubería de líquido 1/4", diámetro de conexión de la tubería de gas 3/8", longitud máxima de tubería 25 m, diferencia máxima de altura entre la unidad exterior y la unidad interior 10 m. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos200aa | Ud | Equipo de aire acondicionado, sistema aire-aire split 1x1, para gas refrigerante R-32, Mono Split 1x1 Mural Climate 3000i R32, modelo SET 26 WE "BOSCH", alimentación monofásica (230V/50Hz), potencia frigorífica mínima/nominal/máxima: 1/2,6/3,2 kW, potencia calorífica mínima/nominal/máxima: 0,8/2,9/3,4 kW, consumo eléctrico mínimo/nominal/máximo en refrigeración: 0,08/0,733/1,1 kW, consumo eléctrico mínimo/nominal/máximo en calefacción: 0,07/0,771/0,99 kW, SEER 7,4 (clase A++), SCOP 4,1 (clase A+) en clima medio, SCOP 5,2 (clase A+) en clima cálido, formado por: una unidad interior de pared CL3000iU W 26 E, dimensiones 292x729x200 mm, peso 8 kg, caudal de aire a velocidad baja/media/alta: 330/460/520 m³/h, presión sonora a velocidad ultra baja/baja/media/alta: 20/22/32/37 dBA, con pantalla digital; un control remoto por infrarrojos; y una unidad exterior CL3000i 26 E, caudal de aire 1850 m³/h, dimensiones 495x720x270 mm, peso 23,5 kg, presión sonora 56 dBA, diámetro de conexión de la tubería de líquido 1/4", diámetro de conexión de la tubería de gas 3/8", longitud máxima de tubería 25 m, diferencia máxima de altura entre la unidad exterior y la unidad interior 10 m. (material) | 1.000 | 855.00 | 855.00 |
| mt42www085 | Ud | Kit de soportes de pared, formado por juego de escuadras de 50x45 cm y cuatro amortiguadores de caucho, con sus tacos, tornillos, tuercas y arandelas correspondientes. (material) | 1.000 | 18.90 | 18.90 |
| mo005 | h | Oficial 1ª instalador de climatización. (mano de obra) | 2.147 | 23.74 | 50.97 |
| mo104 | h | Ayudante instalador de climatización. (mano de obra) | 2.147 | 21.90 | 47.02 |
| % | % | Costes directos complementarios | 2 % | 971.89 | 19.44 |
|  |  | Costes directos |  |  | 991.33 |
