# Equipo aire-agua, bomba de calor aerotérmica, para calefacción y refrigeración

- Propiedad del archivo: CYPE INGENIEROS, S.A.
- Formato: FIEBDC-3/2002
- Divisa: EUR
- Costes indirectos: 3.00 %
- IVA: 21.00 %

## I Instalaciones

### IC Calefacción, refrigeración, climatización y A.C.S.

#### ICV Unidades centralizadas para calefacción, refrigeración, climatización y A.C.S.

**ICV042** Ud Equipo aire-agua, bomba de calor aerotérmica, para calefacción y refrigeración.
Equipo aire-agua bomba de calor aerotérmica, para calefacción y refrigeración, "BOSCH", formado por: unidad exterior split bomba de calor reversible, modelo Compress CS3400iAWS 12 OR-S y módulo interior split para calefacción por resistencia eléctrica y refrigeración en combinación con unidad exterior bomba de calor, modelo Compress CS3400iAWS 14 E. Regulación: termostato, modelo CR11 H; módulo de control para un circuito de calefacción, modelo MM100. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42bos001e | Ud | Unidad exterior split bomba de calor reversible, modelo Compress CS3400iAWS 12 OR-S "BOSCH", para gas R-410A, con compresor tipo DC Inverter, alimentación monofásica (230V/50Hz), potencia calorífica máxima 12,1 kW (temperatura de bulbo húmedo del aire exterior 7°C, temperatura de salida del agua 35°C), COP 3,91, potencia frigorífica máxima 10,1 kW (temperatura de bulbo seco del aire exterior 35°C, temperatura de salida del agua 18°C), EER 2,29, clase de eficiencia energética A++, presión sonora 56 dBA, potencia sonora 64 dBA, rango de funcionamiento en calefacción desde -20 hasta 45°C, rango de funcionamiento en refrigeración desde 10 hasta 46°C, temperatura máxima de impulsión 60°C, dimensiones 1262x975x1262 mm, peso 118 kg. (material) | 1.000 | 5455.00 | 5455.00 |
| mt42bos003b | Ud | Módulo interior split para calefacción por resistencia eléctrica y refrigeración en combinación con unidad exterior bomba de calor, modelo Compress CS3400iAWS 14 E "BOSCH", para gas R-410A/R-32, resistencia eléctrica de 2, 4, 6 y 9 kW, vaso de expansión de 10 litros, presión máxima de calefacción 3 bar, dimensiones 700x485x398 mm, peso 44 kg. (material) | 1.000 | 3715.00 | 3715.00 |
| mt42bos114a | Ud | Termostato, modelo CR11 H "BOSCH", modulante, con sonda de humedad y pantalla digital. (material) | 1.000 | 75.00 | 75.00 |
| mt37sve010d | Ud | Válvula de esfera de latón niquelado para roscar de 1". (material) | 2.000 | 12.15 | 24.30 |
| mt42www080 | Ud | Kit de amortiguadores antivibración de suelo, formado por cuatro amortiguadores de caucho, con sus tornillos, tuercas y arandelas correspondientes. (material) | 1.000 | 8.00 | 8.00 |
| mo005 | h | Oficial 1ª instalador de climatización. (mano de obra) | 3.278 | 23.74 | 77.82 |
| mo104 | h | Ayudante instalador de climatización. (mano de obra) | 3.278 | 21.90 | 71.79 |
| % | % | Costes directos complementarios | 2 % | 9426.91 | 188.54 |
|  |  | Costes directos |  |  | 9615.45 |
