# Termo eléctrico

- Propiedad del archivo: CYPE INGENIEROS, S.A.
- Formato: FIEBDC-3/2002
- Divisa: EUR
- Costes indirectos: 3.00 %
- IVA: 21.00 %

## Z Rehabilitación energética

### ZC Calefacción, climatización y A.C.S.

#### ZCA Agua caliente

**ZCA010** Ud Termo eléctrico.
Rehabilitación energética de edificio mediante la colocación, en sustitución de equipo existente, de termo eléctrico para el servicio de A.C.S., serie Tronic 4000 T, modelo TR4000T 80 EBP "BOSCH", mural vertical, eficiencia energética clase B, perfil de consumo M, de 823 mm de altura y 457 mm de diámetro, peso 20 kg, con cuba de acero vitrificado de 75 l de capacidad, aislamiento de espuma de poliuretano libre de CFC, resistencia blindada de 2 kW, función Smart que adapta el funcionamiento del termo al estilo de vida del usuario para optimizar el consumo de energía y panel de mandos con display digital. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38bos106e | Ud | Termo eléctrico para el servicio de A.C.S., serie Tronic 4000 T, modelo TR4000T 80 EBP "BOSCH", mural vertical, eficiencia energética clase B, perfil de consumo M, de 823 mm de altura y 457 mm de diámetro, peso 20 kg, con cuba de acero vitrificado de 75 l de capacidad, aislamiento de espuma de poliuretano libre de CFC, resistencia blindada de 2 kW, función Smart que adapta el funcionamiento del termo al estilo de vida del usuario para optimizar el consumo de energía y panel de mandos con display digital. (material) | 1.000 | 415.00 | 415.00 |
| mt38tew010a | Ud | Latiguillo flexible de 20 cm y 1/2" de diámetro. (material) | 2.000 | 8.00 | 16.00 |
| mt37sve010b | Ud | Válvula de esfera de latón niquelado para roscar de 1/2". (material) | 2.000 | 4.95 | 9.90 |
| mt37svs050a | Ud | Válvula de seguridad antirretorno, de latón cromado, con rosca de 1/2" de diámetro, tarada a 8 bar de presión, con maneta de purga. (material) | 1.000 | 6.24 | 6.24 |
| mt38www011 | Ud | Material auxiliar para instalaciones de A.C.S. (material) | 1.000 | 1.45 | 1.45 |
| mo008 | h | Oficial 1ª fontanero. (mano de obra) | 0.859 | 22.74 | 19.53 |
| mo107 | h | Ayudante fontanero. (mano de obra) | 0.859 | 20.98 | 18.02 |
| % | % | Costes directos complementarios | 2 % | 486.14 | 9.72 |
|  |  | Costes directos |  |  | 495.86 |
