# Caldera a gas, doméstica, mural, de condensación, para calefacción y A.C.S

- Propiedad del archivo: CYPE INGENIEROS, S.A.
- Formato: FIEBDC-3/2002
- Divisa: EUR
- Costes indirectos: 3.00 %
- IVA: 21.00 %

## Z Rehabilitación energética

### ZC Calefacción, climatización y A.C.S.

#### ZCG Calderas a gas

**ZCG232** Ud Caldera a gas, doméstica, mural, de condensación, para calefacción y A.C.S.
Rehabilitación energética de edificio mediante la colocación, en sustitución de equipo existente, de caldera mural de condensación a gas N, para calefacción y A.C.S. instantánea, cámara de combustión estanca, modelo Condens GC1200 W 20/24 "BOSCH", potencia nominal 20 kW, potencia de calefacción 20 kW, potencia de A.C.S. 24 kW, rendimiento en calefacción 94%, eficiencia energética clase A en calefacción, eficiencia energética clase A en A.C.S., perfil de consumo XL, potencia sonora 50 dBA, dimensiones 695x395x285 mm, peso 28,5 kg, unidad de control HMI 300 R, bomba de circulación electrónica, vaso de expansión de 6 litros, kit estándar de evacuación de humos con adaptador con conexiones para toma de muestras para análisis de los productos de la combustión. Accesorios: juego de llaves de corte, de paso recto; juego de racores para llaves de corte. Regulación: termostato digital, modelo CR11. Totalmente montada, conexionada y probada.
Incluye: Replanteo. Presentación de los elementos. Montaje de la caldera y sus accesorios. Conexionado con las redes de conducción de agua, de gas, de salubridad y eléctrica, y con el conducto de evacuación de los productos de la combustión. Puesta en marcha.
Criterio de medición de proyecto: Número de unidades previstas, según documentación gráfica de Proyecto.
Criterio de medición de obra: Se medirá el número de unidades realmente ejecutadas según especificaciones de Proyecto.

| Código | Ud | Descripción | Rendimiento | Precio | Importe |
|---|---|---|---|---|---|
| mt38bos093aa | Ud | Caldera mural de condensación a gas N, para calefacción y A.C.S. instantánea, cámara de combustión estanca, modelo Condens GC1200 W 20/24 "BOSCH", potencia nominal 20 kW, potencia de calefacción 20 kW, potencia de A.C.S. 24 kW, rendimiento en calefacción 94%, eficiencia energética clase A en calefacción, eficiencia energética clase A en A.C.S., perfil de consumo XL, potencia sonora 50 dBA, dimensiones 695x395x285 mm, peso 28,5 kg, unidad de control HMI 300 R, bomba de circulación electrónica, vaso de expansión de 6 litros, kit estándar de evacuación de humos con adaptador con conexiones para toma de muestras para análisis de los productos de la combustión. (material) | 1.000 | 1835.00 | 1835.00 |
| mt38bos117a | Ud | Juego de llaves de corte, de paso recto, "BOSCH", para caldera mural. (material) | 1.000 | 45.00 | 45.00 |
| mt38bos118a | Ud | Juego de racores para llaves de corte, "BOSCH", para caldera mural. (material) | 1.000 | 26.00 | 26.00 |
| mt38bos095a | Ud | Termostato digital, modelo CR11 "BOSCH", modulante, con visualización de la temperatura ambiente. (material) | 1.000 | 54.00 | 54.00 |
| mt35aia010a | m | Tubo curvable de PVC, corrugado, de color negro, de 16 mm de diámetro nominal, para canalización empotrada en obra de fábrica (paredes y techos). Resistencia a la compresión 320 N, resistencia al impacto 1 julio, temperatura de trabajo -5°C hasta 60°C, con grado de protección IP545 según UNE 20324, no propagador de la llama. Según UNE-EN 61386-1 y UNE-EN 61386-22. (material) | 8.000 | 0.37 | 2.96 |
| mt35cun020a | m | Cable unipolar H07Z1-K (AS), siendo su tensión asignada de 450/750 V, reacción al fuego clase Cca-s1a,d1,a1 según UNE-EN 50575, con conductor multifilar de cobre clase 5 (-K) de 1,5 mm² de sección, con aislamiento de compuesto termoplástico a base de poliolefina libre de halógenos con baja emisión de humos y gases corrosivos (Z1). Según UNE 211025. (material) | 16.000 | 0.41 | 6.56 |
| mt38www012 | Ud | Material auxiliar para instalaciones de calefacción y A.C.S. (material) | 1.000 | 2.10 | 2.10 |
| mo004 | h | Oficial 1ª calefactor. (mano de obra) | 3.267 | 23.74 | 77.56 |
| mo103 | h | Ayudante calefactor. (mano de obra) | 3.267 | 21.90 | 71.55 |
| % | % | Costes directos complementarios | 2 % | 2120.73 | 42.41 |
|  |  | Costes directos |  |  | 2163.14 |
