# Grupo hidráulico solar

- Propiedad del archivo: CYPE Ingenieros S.A.
- Formato: FIEBDC-3/2016
- Programa: Generador de precios de la construcción. CYPE Ingenieros, S.A.
- Fecha: 22/10/2024
- Divisa: EUR
- Costes indirectos: 3 %
- IVA: 21 %

## I Instalaciones

### IC Calefacción, refrigeración, climatización y A.C.S.

#### ICS Sistemas de conducción de agua

**ICS051** Ud Grupo hidráulico solar.
Estación de bombeo solar, modelo AGS 10-2E "BOSCH", de una línea, para aplicación hasta 10 captadores solares (altura de la bomba 7 m), de 145x370x200 mm, con bomba de circulación, manómetro, válvula de esfera con termómetro y antirretorno, llaves de llenado y vaciado, caudalímetro y conexión para vaso de expansión.
Incluye: Replanteo. Colocación. Conexionado. Comprobación de su correcto funcionamiento.
Criterio de medición de proyecto: Número de unidades previstas, según documentación gráfica de Proyecto.
Criterio de medición de obra: Se medirá el número de unidades realmente ejecutadas según especificaciones de Proyecto.

| Código | Ud | Descripción | Rendimiento | Precio | Importe |
|---|---|---|---|---|---|
| mt38bos045aa | Ud | Estación de bombeo solar, modelo AGS 10-2E "BOSCH", de una línea, para aplicación hasta 10 captadores solares (altura de la bomba 7 m), de 145x370x200 mm, con bomba de circulación, manómetro, válvula de esfera con termómetro y antirretorno, llaves de llenado y vaciado, caudalímetro y conexión para vaso de expansión. (material) | 1 | 490 | 490.000 |
| mo004 | h | Oficial 1ª calefactor. (mano de obra) | 0.324 | 22.74 | 7.368 |
| mo103 | h | Ayudante calefactor. (mano de obra) | 0.324 | 20.98 | 6.798 |
| % | % | Costes directos complementarios | 2 % | 504.166 | 10.083 |
|  |  | Costes directos |  |  | 514.249 |

## Recursos

**mt38bos045aa** Ud Estación de bombeo solar
Datos técnicos: Coste energético 0.853 MJ; Emisión de CO2 1.342 kg
Residuos:
- embalaje: re150101 Envases de papel y cartón. (componente de residuo); rendimiento 1.579 kg; Código LER 15 01 01; Masa del elemento 1 kg; Volumen 0.001333 m3
