# Separador hidráulico

- Propiedad del archivo: CYPE Ingenieros S.A.
- Formato: FIEBDC-3/2016
- Programa: Generador de precios de la construcción. CYPE Ingenieros, S.A.
- Fecha: 22/10/2024
- Divisa: EUR
- Costes indirectos: 3 %
- IVA: 21 %

## I Instalaciones

### IC Calefacción, refrigeración, climatización y A.C.S.

#### ICS Sistemas de conducción de agua

**ICS120** Ud Separador hidráulico.
Desacoplador hidráulico, modelo WHY 80/60 "BOSCH", para un caudal máximo de 2500 l/h, conexiones R 1" para el circuito primario y G 1 1/4" para el circuito secundario, con vaina de inmersión, válvula de vaciado, aislamiento térmico y soporte para montaje en pared.
Incluye: Replanteo. Colocación. Conexionado y comprobación de su correcto funcionamiento.
Criterio de medición de proyecto: Número de unidades previstas, según documentación gráfica de Proyecto.
Criterio de medición de obra: Se medirá el número de unidades realmente ejecutadas según especificaciones de Proyecto.

| Código | Ud | Descripción | Rendimiento | Precio | Importe |
|---|---|---|---|---|---|
| mt38bos089a | Ud | Desacoplador hidráulico, modelo WHY 80/60 "BOSCH", para un caudal máximo de 2500 l/h, conexiones R 1" para el circuito primario y G 1 1/4" para el circuito secundario, con vaina de inmersión, válvula de vaciado, aislamiento térmico y soporte para montaje en pared. (material) | 1 | 259 | 259.000 |
| mo011 | h | Oficial 1ª montador. (mano de obra) | 0.216 | 22.74 | 4.912 |
| mo080 | h | Ayudante montador. (mano de obra) | 0.216 | 21.02 | 4.540 |
| % | % | Costes directos complementarios | 2 % | 268.452 | 5.369 |
|  |  | Costes directos |  |  | 273.821 |
