# Equipo aire-agua, bomba de calor aerotérmica, para producción de A.C.S., calefacción y refrigeración

- Propiedad del archivo: CYPE Ingenieros S.A.
- Formato: FIEBDC-3/2016
- Programa: Generador de precios de la construcción. CYPE Ingenieros, S.A.
- Fecha: 25/06/2025
- Divisa: EUR
- Costes indirectos: 3 %
- IVA: 21 %

## I Instalaciones

### IC Calefacción, refrigeración, climatización y A.C.S.

#### ICV Unidades centralizadas para calefacción, refrigeración, climatización y A.C.S.

**ICV043** Ud Equipo aire-agua, bomba de calor aerotérmica, para producción de A.C.S., calefacción y refrigeración.
Equipo aire-agua bomba de calor aerotérmica, para producción de A.C.S., calefacción y refrigeración, "BOSCH", formado por: unidad exterior split bomba de calor reversible, modelo Compress CS3400iAWS 12 OR-S y módulo interior split, para producción de A.C.S., calefacción y refrigeración, modelo Compress CS3400iAWS 14 M. Regulación: termostato, modelo CR11 H; módulo de control para un circuito de calefacción, modelo MM100. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42bos001e | Ud | Unidad exterior split bomba de calor reversible, modelo Compress CS3400iAWS 12 OR-S "BOSCH", para gas R-410A, con compresor tipo DC Inverter, alimentación monofásica (230V/50Hz), potencia calorífica máxima 12,1 kW (temperatura de bulbo húmedo del aire exterior 7°C, temperatura de salida del agua 35°C), COP 3,91, potencia frigorífica máxima 10,1 kW (temperatura de bulbo seco del aire exterior 35°C, temperatura de salida del agua 18°C), EER 2,29, clase de eficiencia energética A++, presión sonora 56 dBA, potencia sonora 64 dBA, rango de funcionamiento en calefacción desde -20 hasta 45°C, rango de funcionamiento en refrigeración desde 10 hasta 46°C, temperatura máxima de impulsión 60°C, dimensiones 1262x975x1262 mm, peso 118 kg. (material) | 1 | 5455 | 5455.000 |
| mt42bos002b | Ud | Módulo interior split, para producción de A.C.S., calefacción y refrigeración, modelo Compress CS3400iAWS 14 M "BOSCH", para gas R-410A/R-32, con interacumulador de acero inoxidable de 190 l, clase de eficiencia energética en A.C.S. B, resistencia eléctrica de 2, 4, 6 y 9 kW, temperatura máxima de A.C.S. 85°C, vaso de expansión de 13,5 litros, presión máxima de calefacción 3 bar, presión máxima de A.C.S. 10 bar, dimensiones 1800x600x660 mm, peso 139 kg. (material) | 1 | 6465 | 6465.000 |
| mt42bos114a | Ud | Termostato, modelo CR11 H "BOSCH", modulante, con sonda de humedad y pantalla digital. (material) | 1 | 75 | 75.000 |
| mt37sve010d | Ud | Válvula de esfera de latón niquelado para roscar de 1". (material) | 2 | 12.15 | 24.300 |
| mt42www080 | Ud | Kit de amortiguadores antivibración de suelo, formado por cuatro amortiguadores de caucho, con sus tornillos, tuercas y arandelas correspondientes. (material) | 1 | 8 | 8.000 |
| mo005 | h | Oficial 1ª instalador de climatización. (mano de obra) | 3.278 | 23.74 | 77.820 |
| mo104 | h | Ayudante instalador de climatización. (mano de obra) | 3.278 | 21.9 | 71.788 |
| % | % | Costes directos complementarios | 2 % | 12176.908 | 243.538 |
|  |  | Costes directos |  |  | 12420.446 |

## Recursos

**mt37sve010d** Ud Válvula de esfera de latón niquelado para roscar de 1"
Datos técnicos: Coste energético 843.399 MJ; Emisión de CO2 56.701 kg
Residuos:
- embalaje: re150101 Envases de papel y cartón. (componente de residuo); rendimiento 0.072 kg; Código LER 15 01 01; Masa del elemento 1 kg; Volumen 0.001333 m3
